# ZPZ Huestr. 3-5, Essen
Angebotsaufforderung (GAEB 90, DA83)
Währung: EUR

## ZPZ Huestr. 3-5, Essen
Datum: 29.05.24

*Hinweis*
BAUVORHABEN:  Huestr. 3-5
  45309

GEWERK:  ELEKTRO
  Zählerplatzzentralisierung

Angaben zum Bauwerk

Ausführungsort:  Keller / Treppenhaus / Wohnung

Vor Angebotsabgabe ist eine Ortsbesichtigung mit der
auf Seite 1 unserer Anfrage benannten Bauleitung
durchzuführen.

Ausführungszeitraum:
Baubeginn:  August 2024
Fertigstellung:  Januar 2025

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mie

*Hinweis*
C)  GEWERKESPEZIFISCHE VORBEMERKUNGEN
=======================================================
===============

Allgemein

Der Auftragnehmer hat sich vor Arbeitsbeginn über Art
und Umfang der Leistung sowie über etwaige
Schwierigkeiten zu unterrichten. Der Auftragnehmer
haftet für alle Schäden, die durch ihn oder seine
Erfüllungsgehilfen dem Auftraggeber oder Dritten bei
Gelegenheit der Ausführung des Auftrages zugefügt
werden.

Bei alle Arbeiten sind entsprechend die
DIN-/VDE-Bestimmungen, die TAB und die
Sonderbestimmungen des zuständigen EVU einzuhalten. Bei
Erstellung von Bausteckdosen/Bauanschlüssen ist
zwingend die VDE 0100 Teil 704 einzuhalten. Für die
sachgemäße Anwendung und Beachtung der
Unfallverhütungsvorschriften, der Schutz- und
Sicherheitsbestimmungen nach den gesetzlichen
Vorschriften und denen der Berufsgenossenschaft hat der
Auftragnehmer Sorge zu tragen.

Für alle Arbeiten sind Materialien der in der
Produktvorgabe aufgeführten Hersteller zu verwenden.
Sollte Material erforderlich sei, welches von den
aufgeführten Hersteller nicht hergestellt wird, so
müssen normgerechte Materialien bester Fabrikate mit
VDE- und Firmenkennzeichen verwendet werden. Material
ohne Gütezeichen darf nicht montiert werden.

Die genaue Installation ist vor Beginn der Arbeiten mit
der Bauleitung des AG abzustimmen.

Für die erforderliche Terminabsprache mit den Mietern
ist der AN selbst verantwortlich. Der AG stellt dem AN
hierzu eine Mieterliste zur Verfügung.

Bei arbeiten in den Wohnungen hat der AN Fußboden und
Möbel im Arbeitsbereich abzudecken. Kleinmöbel sind
ggf. beiseite zu stellen

Die Zeiten des Bauzeitenplans sind einzuhalten.

*Hinweis*
Im Zuge der Modernisierungsarbeiten an den Gebäuden
wird auch die Elektroanlage erneuert und die
Zähleranlage zentralisiert. In den Gebäuden befindet
sich derzeit eine WSP-Anlage, die bis zur späteren
Montage einer Wärmepumpe in Betrieb bleibt und in die
neue Anlage eingebunden werden muss.

Die Objekte erhalten eine Videosprechanlage. Die
Treppenhausbeleuchtung ist mit Sensorleuchten
auszuführen.

Die Balkone erhalten je eine Leuchte in Ausschaltung,
sowie eine Steckdose. Schalter-/Steckdosenkombination
ist im Bereich der Balkontüre unterputz zu
installieren. Die Leitungsführung erfolgt aus dem
Zählerschrank über die Fassade unterhalb der WDVS.

Zähleranlage
Der Zählerschrank ist mit kompl. Verdrahtung und
Bestückung, gemäß den TAB des örtlichen EVU
(Zählerverdrahtung, Stromschiene, SH-Schalter,
Überspannungsschutz, APZ-Feld, Abgangsklemmen,
Abdeckungen, LS-Schalter/RCD für die Allgemeinanlage,
ggf. LS-Schalter/RCD für die Antennenanlage, ggf.
LS-Schalter/RCD für die Heizungsanlage,
Verdrahtungsarbeiten, etc.) zu liefern und montieren.
Die Bearbeitung der Zähleranträge sowie die
Zählermontage gehört ebenfalls zum Leistungsumfang.
Die Zählerstände der alten Zähler sind einschl.
Zählernummern schriftl. zu dokumentieren.

Die Stromversorgung der Mieter (Kühltruhe, Kühlschrank,
usw.) sind während der gesamten Umbaumaßnahme zu
gewährleisten.

In die Position sind alle Materialien, Klemm- und
Anschlussarbeiten für die WSP-Anlage mit einzurechnen.

Durchbrüche
Es kommen nur Wand- und Deckendurchbrüche für die
Steigeleitung (NYM-J 5x16 mm²) zur Abrechnung. Wand-
und Deckendurchbrüche für alle anderen Leitungen sind
in die jeweiligen Leitungspreise einzukalkulieren.

Zuleitungen
Es kommen nur die Zuleitungen vom Hausanschluss zum
Zählerschrank bzw. vom Zählerschrank zur Wohnungs-UV
zur Abrechnung. Die Wohnungszuleitungen sind in NYM-J
5x16 mm² auszuführen.
Die Zuleitungen vom Hausanschluss zum Zählerschrank
sind entsprechend der angeschlossenen Leistung
auszuführen. In die Leitungspreise sind die Kosten für
das verlegen im Steigeschlitz, in
Installationsrohr/-kanal, im Kamin, Klemmarbeiten usw.,
einzurechnen.
Alle andern Leitungsquerschnitte (3x1,5 mm² 5x1,5 mm²,
Sprechanlagenleitung etc.) sind in die entsprechenden
Positionen bzw. Brennstellen einzukalkulieren.
Die vorhandenen Stromkreiszuleitungen der Wohnung sind
vom alten Zählerschrank bis zur neuen
Wohnungsunterverteilung zu installieren. Die Verbindung
der Leitungen ist mit Quetschverbindern und
Schrumpfschlauch auszuführen. Eine Verbindung in a.P.
FR Abzweigdosen ist nicht zulässig.
Die Mieterkeller erhalten eine Stromkreiszuleitung vom
entsprechenden Mieterzähler vom Zählerschrank aus zu
installieren ist.

Produktvorgaben

Verteilung / Zählerschrank:  ABB / Striebel u. John

LS-Schalter / RCDs:  ABB

Überspannungsschutz:  ABB / Dehn

Treppenhauszeitschalter:  Theben / Eltako

FR-Wannenleuchte:  Fabrikat RZB
  Typ: Planox Eco
  Art.Nr.:451218.009

Treppenhausleuchte Sensor:  Fabrikat RZB
  Typ: Flat Polymero
  Art.Nr.: 311627.002.6.19

LED-Ovalleuchte:  Fabrikat RZB

Hausnummernleuchte:  Fabrikat RZB
  Typ: Cadero disca
  Art.Nr.: 582110.0031.25

Außenleuchte Kellerabgang:  Fabrikat RZB
  Typ:Alu-Lux Oval
  Art.Nr.:582065.0031.1.25

Schaltermaterial  Fabrikat Busch-Jäger,
  Unterputz:  Typ Future linear, alpinweiß
  Aufputz:  Typ Ocean, blaugrün/grau

Videosprechanlage:  Fabrikat Busch-Jäger
  Innenstation: Typ M22401-W-03 Busch-Welcome

### Bereich 01 Huestr. 3

#### Abschnitt 01.01 Demontage / Provisorium

**01.01.0010 Demontage Zähleranlage**
Die alte Zähleranlage ist zu demontieren und
fachgerecht zu entsorgen.
Die Abrechnung erfolgt pauschal als 1 Stck.
Menge: 1,000 Stck

**01.01.0020 Demontage Altinstallation**
Die Altinstallation ist zu demontieren und fachgerecht
zu entsorgen
Die Abrechnung erfolgt pauschal als 1 Stck.
Menge: 1,000 Stck

**01.01.0030 Provisorium Treppenhausbeleuchtung**
Provisorische Treppenhausbeleuchtung für den Zeitraum
der Maßnahmen herstellen, einschl. erforderlichem
Material, die Abrechnung erfolgt pauschal als 1 Stck.
Menge: 1,000 Stck

#### Abschnitt 01.02 Stemm- und Schlitzarbeiten

**01.02.0010 Wandschlitz bis 200 x 100 mm**
Wandschlitz bis 200 x 100 mm mit geeignetem Gerät
mauerschonend erstellen inkl. Schuttentsorgung
Menge: 10,000 m

**01.02.0020 Wandschlitz bis 100 x 100 mm**
Wandschlitz bis 100 x 100 mm mit geeignetem Gerät
mauerschonend erstellen inkl. Schuttentsorgung
Menge: 10,000 m

**01.02.0030 Wandschlitz bis 40 x 40 mm**
Wandschlitz bis 40 x 40 mm mit geeignetem Gerät
mauerschonend erstellen inkl. Schuttentsorgung
Menge: 10,000 m

**01.02.0040 Deckenschlitz bis 10 mm**
Deckenschlitz bis 10 mm mit geeignetem Gerät
mauerschonend erstellen inkl. Schuttentsorgung
Menge: 10,000 m

**01.02.0050 Deckendurchbruch bis 200 mm**
Deckendurchbruch bis 200 mm mit geeignetem Gerät
erstellen inkl. Schuttentsorgung
Menge: 2,000 Stck

**01.02.0060 Deckendurchbruch bis 100 mm**
Deckendurchbruch bis 100 mm mit geeignetem Gerät
erstellen inkl. Schuttentsorgung
Menge: 2,000 Stck

**01.02.0070 Wanddurchbruch bis 200 mm**
Wanddurchbruch bis 200  mm mit geeignetem Gerät
mauerschonend erstellen inkl. Schuttentsorgung
Menge: 1,000 Stck

**01.02.0080 Wanddurchbruch bis 100 mm**
Wanddurchbruch bis 100 mm mit geeignetem Gerät
mauerschonend erstellen inkl. Schuttentsorgung
Menge: 1,000 Stck

**01.02.0090 Wanddurchbruch bis 40 mm**
Wanddurchbruch bis 40 mm mit geeignetem Gerät
mauerschonend erstellen inkl. Schuttentsorgung
Menge: 6,000 Stck

**01.02.0100 Durchbruch schließen bis 200 mm**
Wand- oder Deckendurchbruch bis 200 mm nach
Leitungsverlegung verschließen
Menge: 1,000 Stck

**01.02.0110 Durchbruch schließen bis 100 mm**
Wand- oder Deckendurchbruch bis 100 mm nach
Leitungsverlegung verschließen
Menge: 2,000 Stck

**01.02.0120 Durchbruch bis 200 mm brandschutztechnisch verschließen**
Wand- oder Deckendurchbruch bis 200 mm mit geeignetem
und zugelassenem Material brandschutztechnisch
verschließen, inkl. Dokumentation
Menge: 1,000 Stck

**01.02.0130 Durchbruch bis 100 mm brandschutztechnisch verschließen**
Wand- oder Deckendurchbruch bis 100 mm mit geeignetem
und zugelassenem Material brandschutztechnisch
verschließen, inkl. Dokumentation
Menge: 2,000 Stck

**01.02.0140 Durchbruch bis 40 mm brandschutztechnisch verschließen**
Wand- oder Deckendurchbruch bis 40 mm mit geeignetem
und zugelassenem Material brandschutztechnisch
verschließen, inkl. Dokumentation
Menge: 6,000 Stck

#### Abschnitt 01.03 Leitungs- und Befestigungsmaterieal

*Hinweis*
Leitungsmaterial

In die Positionen für das Leitungsmaterial sind alle
nötigen Kosten für Klemm- und Verdrahtungsarbeiten,
sowie das hierfür benötigte Material (Klemmen,
Kabelschuhe, etc) mit einzurechnen

**01.03.0010 NYM - J 5 x 25 mm²**
NYM-J 5 x 25 mm² liefern und montieren,
einschl. Anschlussarbeiten
Menge: 80,000 m

**01.03.0020 NYM - J 5 x 16 mm²**
NYM-J 5 x 16 mm² liefern und montieren,
einschl. Anschlussarbeiten
Menge: 350,000 m

**01.03.0030 NYM - J 4 x 6 mm²**
NYM-J 4 x 6 mm² liefern und montieren,
einschl. Anschlussarbeiten
Menge: 50,000 m

**01.03.0040 NYM - J 5 x 1,5 mm²**
NYM - J 5 x 1,5 mm² liefern und montieren,
einschl. Anschlussarbeiten
Menge: 150,000 m

**01.03.0050 NYM - J 3x 1,5 mm²**
NYM - J 3 x 1,5 mm² liefern und montieren,
einschl. Anschlussarbeiten
Menge: 250,000 m

**01.03.0060 Postleitung J-Y(St)-Y 4 x 2 x 0,6**
Postleitung J-Y(St)-Y 4x2x0,6 liefern und montieren,
einschl. Anschlussarbeiten
Menge: 100,000 m

**01.03.0070 Postleitung J-Y(St)-Y 2 x 2 x 0,6**
Postleitung J-Y(St)-Y 2x2x0,6 liefern und montieren,
einschl. Anschlussarbeiten
Menge: 100,000 m

*Hinweis*
Befestigungsmaterial

In die Positionen ist das komplette benötigte
Kleinmaterial mit einzukalkulieren

**01.03.0080 Kabelkanal 60 x 110 mm**
Kabelkanal 60 x 110 mm einschl. Befestigungsmaterial
liefern und montieren
Menge: 30,000 m

**01.03.0090 Kabelbühne 300 mm**
Kabelbühne 300 mm, verzinkt 60 x 300 mm, einschl.
Verbinder,
liefern und montieren
Menge: 12,000 m

**01.03.0100 Hängestiel 200 mm / Ausleger 300 mm**
Hängestiel verzinkt, Länge 200 mm, einschl. verzinktem
Bühnenausleger 300 mm und Schutzkappe, liefern und
montieren
Menge: 24,000 Stck

**01.03.0110 C-Schiene**
C-Schiene liefern und montieren
Menge: 5,000 m

**01.03.0120 Bügelschellen**
Bügelschellen div. Größen, einschl. Gegenwanne, liefern
und montieren
Menge: 50,000 Stck

**01.03.0130 Abzweigdose a.P. FR**
Abzweigdose a.P. FR, inkl. Verdrahuntgsmaterial,
liefern und montieren
Menge: 10,000 Stck

**01.03.0140 Schrumpfmuffe bis 16 mm²**
Schrumpfmuffe für Leitungsquerschnitte bis 5x16mm²,
einschl. Quetschverbinder liefern und montieren
Menge: 2,000 Stck

**01.03.0150 Schrumpfmuffe bis 6 mm²**
Schrumpfmuffe für Leitungsquerschnitte bis 5x6mm²,
einschl. Quetschverbinder liefern und montieren
Menge: 10,000 Stck

**01.03.0160 Schrumpfmuffe bis 2,5 mm²**
Schrumpfmuffe für Leitungsquerschnitte bis 5*2,5 mm²,
einschl. Quetschverbinder liefern und montieren
Menge: 40,000 Stck

#### Abschnitt 01.04 Zähleranlage / Unterverteilungen

*Hinweis*
Allgemein

Terminabsprachen, die zur Freischaltung des
Hausanschluss oder zur Abschaltung der Mieterzähler
notwendig sind, hat der AN selbst abzustimmen.
Zählernummern (alte / neue Zähler) und Zählerstände
sind mit Mietername und Geschosslage schriftl. zu
dokumentieren und der Bauleitung des AG zu übergeben.

Die Kosten für das Anklemmen der Wohnungszuleitungen
sind in die Position Unterverteilung bzw. Zählerschrank
einzurechnen. Während der gesamten Umbaumaßnahme ist
die Stromversorgung für die Mieter zu gewährleisten.

*Hinweis*
Zählerschrank

Die Zählerschränke sind kompl. verdrahtet und bestückt
(Anschlussflansch, Zählerverdrahtung, Stromschiene,
SH-Schalter, Überspanungsschutz, Abgangsklemmen, etc.)
gemäß den TAB des zuständigen EVU zu liefern und
montieren. Der eventuell erforderliche Zählertausch
(Dreipunkt/eHZ) ist in die Position mit
einzukalkulieren. Die notwendigen Anträge und Meldungen
beim zuständigen EVU hat der AN, ohne gesonderte
Vergütung, rechtzeitig vorzunehmen. Die Zählerdemontage
der vorhandenen Zähler, sowie ggf. die erforderliche
Montage der eHZ, ist Leistungsumfang der Zähleranlage
und wird ebenfalls nicht gesondert vergütet.

In die Position sind alle Materialien, Klemm- und
Anschlussarbeiten für die WSP-Anlage mit einzurechnen.

*Hinweis*
Unterverteilung

Die Wohnungen erhalten neue Unterverteilungen. Die
Unterverteilungen sind in Absprache mit der
Fachbauleitung des AG im Bereich der
Wohnungseingangstür zu montieren. In bereits
modernisierten Wohnungen sind die vorhandenen
Unterverteilungen neu einzuspeisen.
Die Unterverteilungen sind 5-reihig auf Putz mit Tür
auszuführen und wie folgt zu bestücken:

2 Stück RCD 4-pol. 40/0,03 A
10 Stück Automaten B 16 A
3 Stück Automaten B 32 A
3 Stück Automaten B 25 A (WSP-Anlage)
1 Stück Schütz 40A (WSP-Anlage)
1 Stück Lastabwurfrelais (WSP-Anlage)
1 Stück Überspannungsschutz

Die Notwendigkeit der Neuinstallation ist zwingend mit
dem Fachbauleiter Elektro des AG abzustimmen

**01.04.0010 Zählerschrank mit 8 Zählerplätzen + APZ**
Zählerschrank mit 8 Zählerplätzen 3-Punktbefestigung +
APZ liefern und montieren, Leisung wie beschrieben
Menge: 1,000 Stck

**01.04.0020 Unterverteilung**
Unterverteilung liefern und montieren
Leistung wie beschrieben
Menge: 6,000 Stck

#### Abschnitt 01.05 Brennstellen / Leuchten / Potentialausgleich

**01.05.0010 Brennstelle Mieterkeller groß**
Die Mieterkeller erhalten eine Stromkreiszuleitung aus
dem Zählerschrank. In die Position ist folgende
Leistung einzurechnen: Stromkreiszuleitung vom
jeweiligen Mieterzähler aus dem Zählerschrank,
FI/LS-Schalter, Schalter-/Steckdosenkombination a.P.
FR, LED-Ovalleuchte, Abzweigdose,
Installationsrohr/-kanal, Verbindungsleitungen,
Klemmarbeiten., etc..

Zu kalkulieren ist eine Zuleitungslänge von 10m NYM-J
3x1,5 mm²  in KuPa-Rohr bzw. vorhandenem
Installationskanal/Kabelbühne, etc.

Die erforderliche Neuinstallation ist mit dem Bauleiter
des AG abzustimmen.
Menge: 7,000 Stck

**01.05.0020 Brennstelle Mieterkeller klein**
Die Mieterkeller erhalten eine Stromkreiszuleitung aus
dem Zählerschrank. In die Position ist folgende
Leistung einzurechnen: Stromkreiszuleitung vom
jeweiligen Mieterzähler aus dem Zählerschrank,
FI/LS-Schalter, Schalter a.P. FR, LED-Ovalleuchte,
Abzweigdose, Installationsrohr/-kanal,
Verbindungsleitungen, Klemmarbeiten., etc..

Zu kalkulieren ist eine Zuleitungslänge von 10m NYM-J
3x1,5 mm²  in KuPa-Rohr bzw. vorhandenem
Installationskanal/Kabelbühne, etc.

Die erforderliche Neuinstallation ist mit dem Bauleiter
des AG abzustimmen.
Menge: 6,000 Stck

**01.05.0030 Brennstelle Kellerbeleuchtung**
Die Beleuchtung der Kellergänge und Nebenräume ist neu
zu installieren.

Zu kalkulieren sind:
3x Ausschaltung
1x Wechselschaltung
6x LED-Langfeldleuchte lt. Produktbeschreibung

In die Brennstelle ist folgende Leistung einzurechnen:
Stromkreiszuleitung, Verbindungsleitungen,
FI/LS-Schalter,Schalter und Leuchten in beschriebener
Anzahl, Abzweigdosen, Installationsrohr/-kanal,
Klemmarbeiten, etc..
Menge: 1,000 Stck

**01.05.0040 Brennstelle Dachbodenbeleuchtung**
Die Beleuchtung des Dachbodens ist neu zu installieren.

Zu kalkulieren sind:
2x Ausschaltung
2x LED-Langfeldleuchte lt. Produktbeschreibung

In die Brennstelle ist folgende Leistung einzurechnen:
Stromkreiszuleitung, Verbindungsleitungen,
FI/LS-Schalter,Schalter und Leuchten in beschriebener
Anzahl, Abzweigdosen, Installationsrohr/-kanal,
Klemmarbeiten, etc..
Menge: 1,000 Stck

**01.05.0050 Brennstelle Außenleuchte Haustüre**
An der Haustüre ist eine Außenleuchte mit integriertem
Dämmerungsschalter zu installieren.
Die Brennstelle versteht sich einschl. Leitungs- und
Installationsmaterial, sowie Klemmarbeiten.

Die Außenleuchte ist nicht Bestandteil der Position und
wird gesondert vergütet.
Menge: 1,000 Stck

**01.05.0060 Brennstelle Außenleuchte Kellerabgang**
Am Kellerabgang ist eine Außenleuchte in
Kontrollausschaltung zu installieren.
Die Brennstelle versteht sich einschl.
Kontrollschalter,  Leitungs- und Installationsmaterial,
sowie Klemmarbeiten.

Die Außenleuchte ist nicht Bestandteil der Position und
wird gesondert vergütet.
Menge: 1,000 Stck

**01.05.0070 Außenleuchte Haustüre mit Dämmerungsschalter**
Hausnummernleuchte lt Produktbeschreibung
liefen und montieren
Menge: 1,000 Stck

**01.05.0080 Außenleuchte Kellerabgang**
Außenleuchte Kellerabgang lt Produktbeschreibung
liefen und montieren
Menge: 1,000 Stck

**01.05.0090 Brennstelle Videosprechanlage**
Brennstelle Videosprechanlage für 6 Teilnehmer inkl.
aller benötigten Komponenten wie Kamera, Netzgerät,
ggf. Signalverstärker, etc. sowie aller notwendigen
Klemm- und Programmierarbeiten liefern und montieren
Menge: 1,000 Stck

**01.05.0100 Brennstelle Sprechanlagenleitung**
Für die Sprechanlage ist ein neues Leitungsnetz in
J-Y(St)Y 4x2x0,6 zu installieren.

In die Position ist das kompl. Leitungsnetz einschl.
Kleinschlitze, Durchbrüche, Unterputzdosen inkl.
Stemmarbeiten und Schuttentsorgung, 6 Stck.
Etagenruftaster inkl. Rahmen, Wippe mit
Beschriftungsfeld sowie alle nötigen Leitungs- und
Installationsmaterialien einzukalkulieren
Menge: 1,000 Stck

**01.05.0110 Brennstelle Treppenhausbeleuchtung**
Die Treppenhausbeleuchtung ist neu zu installieren. In
die Position ist das kompl. Leitungsnetz einschl.
Leitungsschlitzen, sowie das benötigte Leitungs- und
Insatallationsmaterial einzukalkulieren.
Vorzusehen sind 5 Leuchenauslässe in Dauerspannung zur
späteren Montage von Sensorleuchten

Die Treppenhausleuchten sind nicht Bestandteil der
Position und wird gesondert vergütet.
Menge: 1,000 Stck

**01.05.0120 Treppenhausleuchte**
Treppenhausleuchte lt. Produktbeschreibung
liefern und montieren
Menge: 7,000 Stck

**01.05.0130 Brennstelle Potentialausgleich überarbeiten**
Der Potentialausgleich ist zu kontrollieren und ggf. zu
überarbeiten. Die Position versteht sich einschl.
Lieferung u. Montage aller erforderlichen Materialien
(Banderdungsschellen, Leitungs- und
Installationsmaterial, etc.)
Menge: 1,000 Stck

**01.05.0140 Brennstelle Balkonleuchte / -steckdose**
Auf den Balkonen sind Leuchten und Steckdosen zu
montieren. Die Installation der Leuchte erfolgt in
Ausschaltung. Schalter und Steckdose sind unter Putz in
Kombination außen im Bereich der Balkontüre zu
installieren. Die Zuleitung wird aus dem Zählerschrank
vom jeweiligen Mieterzähler vor beginn der Dämmarbeiten
über die Fassade installiert. Zur späteren Montage der
Leuchten und Schalter nach den Dämm- und Malerarbeiten
ist ein Geräteträger zu montieren
In die Brennstelle ist folgende Leistung einzurechnen:
Stromkreiszuleitung, Verbindungsleitungen,
FI/LS-Schalter, Schalter und Steckdose IP44, Klemm- und
Anschlussarbeiten, Klein- und Installationsmaterial,
etc.

Die Balkonleuchte ist nicht Bestandteil der Position
und wird gesondert vergütet.
Menge: 6,000 Stck

**01.05.0150 Balkonleuchte**
Balkonleuchte lt. Produktbeschreibung
liefen und montieren
Menge: 6,000 Stck

### Bereich 02 Huestr. 5

#### Abschnitt 02.01 Demontage / Provisorium

**02.01.0010 Demontage Zähleranlage**
Die alte Zähleranlage ist zu demontieren und
fachgerecht zu entsorgen.
Die Abrechnung erfolgt pauschal als 1 Stck.
Menge: 1,000 Stck

**02.01.0020 Demontage Altinstallation**
Die Altinstallation ist zu demontieren und fachgerecht
zu entsorgen
Die Abrechnung erfolgt pauschal als 1 Stck.
Menge: 1,000 Stck

**02.01.0030 Provisorium Treppenhausbeleuchtung**
Provisorische Treppenhausbeleuchtung für den Zeitraum
der Maßnahmen herstellen, einschl. erforderlichem
Material, die Abrechnung erfolgt pauschal als 1 Stck.
Menge: 1,000 Stck

#### Abschnitt 02.02 Stemm- und Schlitzarbeiten

**02.02.0010 Wandschlitz bis 200 x 100 mm**
Wandschlitz bis 200 x 100 mm mit geeignetem Gerät
mauerschonend erstellen inkl. Schuttentsorgung
Menge: 10,000 m

**02.02.0020 Wandschlitz bis 100 x 100 mm**
Wandschlitz bis 100 x 100 mm mit geeignetem Gerät
mauerschonend erstellen inkl. Schuttentsorgung
Menge: 10,000 m

**02.02.0030 Wandschlitz bis 40 x 40 mm**
Wandschlitz bis 40 x 40 mm mit geeignetem Gerät
mauerschonend erstellen inkl. Schuttentsorgung
Menge: 10,000 m

**02.02.0040 Deckenschlitz bis 10 mm**
Deckenschlitz bis 10 mm mit geeignetem Gerät
mauerschonend erstellen inkl. Schuttentsorgung
Menge: 10,000 m

**02.02.0050 Deckendurchbruch bis 200 mm**
Deckendurchbruch bis 200 mm mit geeignetem Gerät
erstellen inkl. Schuttentsorgung
Menge: 2,000 Stck

**02.02.0060 Deckendurchbruch bis 100 mm**
Deckendurchbruch bis 100 mm mit geeignetem Gerät
erstellen inkl. Schuttentsorgung
Menge: 2,000 Stck

**02.02.0070 Wanddurchbruch bis 200 mm**
Wanddurchbruch bis 200  mm mit geeignetem Gerät
mauerschonend erstellen inkl. Schuttentsorgung
Menge: 1,000 Stck

**02.02.0080 Wanddurchbruch bis 100 mm**
Wanddurchbruch bis 100 mm mit geeignetem Gerät
mauerschonend erstellen inkl. Schuttentsorgung
Menge: 1,000 Stck

**02.02.0090 Wanddurchbruch bis 40 mm**
Wanddurchbruch bis 40 mm mit geeignetem Gerät
mauerschonend erstellen inkl. Schuttentsorgung
Menge: 6,000 Stck

**02.02.0100 Durchbruch schließen bis 200 mm**
Wand- oder Deckendurchbruch bis 200 mm nach
Leitungsverlegung verschließen
Menge: 1,000 Stck

**02.02.0110 Durchbruch schließen bis 100 mm**
Wand- oder Deckendurchbruch bis 100 mm nach
Leitungsverlegung verschließen
Menge: 2,000 Stck

**02.02.0120 Durchbruch bis 200 mm brandschutztechnisch verschließen**
Wand- oder Deckendurchbruch bis 200 mm mit geeignetem
und zugelassenem Material brandschutztechnisch
verschließen, inkl. Dokumentation
Menge: 1,000 Stck

**02.02.0130 Durchbruch bis 100 mm brandschutztechnisch verschließen**
Wand- oder Deckendurchbruch bis 100 mm mit geeignetem
und zugelassenem Material brandschutztechnisch
verschließen, inkl. Dokumentation
Menge: 2,000 Stck

**02.02.0140 Durchbruch bis 40 mm brandschutztechnisch verschließen**
Wand- oder Deckendurchbruch bis 40 mm mit geeignetem
und zugelassenem Material brandschutztechnisch
verschließen, inkl. Dokumentation
Menge: 6,000 Stck

#### Abschnitt 02.03 Leitungs- und Befestigungsmaterieal

*Hinweis*
Leitungsmaterial

In die Positionen für das Leitungsmaterial sind alle
nötigen Kosten für Klemm- und Verdrahtungsarbeiten,
sowie das hierfür benötigte Material (Klemmen,
Kabelschuhe, etc) mit einzurechnen

**02.03.0010 NYM - J 5 x 25 mm²**
NYM-J 5 x 25 mm² liefern und montieren,
einschl. Anschlussarbeiten
Menge: 80,000 m

**02.03.0020 NYM - J 5 x 16 mm²**
NYM-J 5 x 16 mm² liefern und montieren,
einschl. Anschlussarbeiten
Menge: 350,000 m

**02.03.0030 NYM - J 4 x 6 mm²**
NYM-J 4 x 6 mm² liefern und montieren,
einschl. Anschlussarbeiten
Menge: 50,000 m

**02.03.0040 NYM - J 5 x 1,5 mm²**
NYM - J 5 x 1,5 mm² liefern und montieren,
einschl. Anschlussarbeiten
Menge: 150,000 m

**02.03.0050 NYM - J 3x 1,5 mm²**
NYM - J 3 x 1,5 mm² liefern und montieren,
einschl. Anschlussarbeiten
Menge: 250,000 m

**02.03.0060 Postleitung J-Y(St)-Y 4 x 2 x 0,6**
Postleitung J-Y(St)-Y 4x2x0,6 liefern und montieren,
einschl. Anschlussarbeiten
Menge: 100,000 m

**02.03.0070 Postleitung J-Y(St)-Y 2 x 2 x 0,6**
Postleitung J-Y(St)-Y 2x2x0,6 liefern und montieren,
einschl. Anschlussarbeiten
Menge: 100,000 m

*Hinweis*
Befestigungsmaterial

In die Positionen ist das komplette benötigte
Kleinmaterial mit einzukalkulieren

**02.03.0080 Kabelkanal 60 x 110 mm**
Kabelkanal 60 x 110 mm einschl. Befestigungsmaterial
liefern und montieren
Menge: 30,000 m

**02.03.0090 Kabelbühne 300 mm**
Kabelbühne 300 mm, verzinkt 60 x 300 mm, einschl.
Verbinder,
liefern und montieren
Menge: 12,000 m

**02.03.0100 Hängestiel 200 mm / Ausleger 300 mm**
Hängestiel verzinkt, Länge 200 mm, einschl. verzinktem
Bühnenausleger 300 mm und Schutzkappe, liefern und
montieren
Menge: 24,000 Stck

**02.03.0110 C-Schiene**
C-Schiene liefern und montieren
Menge: 5,000 m

**02.03.0120 Bügelschellen**
Bügelschellen div. Größen, einschl. Gegenwanne, liefern
und montieren
Menge: 50,000 Stck

**02.03.0130 Abzweigdose a.P. FR**
Abzweigdose a.P. FR, inkl. Verdrahuntgsmaterial,
liefern und montieren
Menge: 10,000 Stck

**02.03.0140 Schrumpfmuffe bis 16 mm²**
Schrumpfmuffe für Leitungsquerschnitte bis 5x16mm²,
einschl. Quetschverbinder liefern und montieren
Menge: 2,000 Stck

**02.03.0150 Schrumpfmuffe bis 6 mm²**
Schrumpfmuffe für Leitungsquerschnitte bis 5x6mm²,
einschl. Quetschverbinder liefern und montieren
Menge: 10,000 Stck

**02.03.0160 Schrumpfmuffe bis 2,5 mm²**
Schrumpfmuffe für Leitungsquerschnitte bis 5*2,5 mm²,
einschl. Quetschverbinder liefern und montieren
Menge: 40,000 Stck

#### Abschnitt 02.04 Zähleranlage / Unterverteilungen

*Hinweis*
Allgemein

Terminabsprachen, die zur Freischaltung des
Hausanschluss oder zur Abschaltung der Mieterzähler
notwendig sind, hat der AN selbst abzustimmen.
Zählernummern (alte / neue Zähler) und Zählerstände
sind mit Mietername und Geschosslage schriftl. zu
dokumentieren und der Bauleitung des AG zu übergeben.

Die Kosten für das Anklemmen der Wohnungszuleitungen
sind in die Position Unterverteilung bzw. Zählerschrank
einzurechnen. Während der gesamten Umbaumaßnahme ist
die Stromversorgung für die Mieter zu gewährleisten.

*Hinweis*
Zählerschrank

Die Zählerschränke sind kompl. verdrahtet und bestückt
(Anschlussflansch, Zählerverdrahtung, Stromschiene,
SH-Schalter, Überspanungsschutz, Abgangsklemmen, etc.)
gemäß den TAB des zuständigen EVU zu liefern und
montieren. Der eventuell erforderliche Zählertausch
(Dreipunkt/eHZ) ist in die Position mit
einzukalkulieren. Die notwendigen Anträge und Meldungen
beim zuständigen EVU hat der AN, ohne gesonderte
Vergütung, rechtzeitig vorzunehmen. Die Zählerdemontage
der vorhandenen Zähler, sowie ggf. die erforderliche
Montage der eHZ, ist Leistungsumfang der Zähleranlage
und wird ebenfalls nicht gesondert vergütet.

In die Position sind alle Materialien, Klemm- und
Anschlussarbeiten für die WSP-Anlage mit einzurechnen.

*Hinweis*
Unterverteilung

Die Wohnungen erhalten neue Unterverteilungen. Die
Unterverteilungen sind in Absprache mit der
Fachbauleitung des AG im Bereich der
Wohnungseingangstür zu montieren. In bereits
modernisierten Wohnungen sind die vorhandenen
Unterverteilungen neu einzuspeisen.
Die Unterverteilungen sind 5-reihig auf Putz mit Tür
auszuführen und wie folgt zu bestücken:

2 Stück RCD 4-pol. 40/0,03 A
10 Stück Automaten B 16 A
3 Stück Automaten B 32 A
3 Stück Automaten B 25 A (WSP-Anlage)
1 Stück Schütz 40A (WSP-Anlage)
1 Stück Lastabwurfrelais (WSP-Anlage)
1 Stück Überspannungsschutz

Die Notwendigkeit der Neuinstallation ist zwingend mit
dem Fachbauleiter Elektro des AG abzustimmen

**02.04.0010 Zählerschrank mit 8 Zählerplätzen + APZ**
Zählerschrank mit 8 Zählerplätzen 3-Punktbefestigung +
APZ liefern und montieren, Leisung wie beschrieben
Menge: 1,000 Stck

**02.04.0020 Unterverteilung**
Unterverteilung liefern und montieren
Leistung wie beschrieben
Menge: 6,000 Stck

#### Abschnitt 02.05 Brennstellen / Leuchten / Potentialausgleich

**02.05.0010 Brennstelle Mieterkeller groß**
Die Mieterkeller erhalten eine Stromkreiszuleitung aus
dem Zählerschrank. In die Position ist folgende
Leistung einzurechnen: Stromkreiszuleitung vom
jeweiligen Mieterzähler aus dem Zählerschrank,
FI/LS-Schalter, Schalter-/Steckdosenkombination a.P.
FR, LED-Ovalleuchte, Abzweigdose,
Installationsrohr/-kanal, Verbindungsleitungen,
Klemmarbeiten., etc..

Zu kalkulieren ist eine Zuleitungslänge von 10m NYM-J
3x1,5 mm²  in KuPa-Rohr bzw. vorhandenem
Installationskanal/Kabelbühne, etc.

Die erforderliche Neuinstallation ist mit dem Bauleiter
des AG abzustimmen.
Menge: 7,000 Stck

**02.05.0020 Brennstelle Mieterkeller klein**
Die Mieterkeller erhalten eine Stromkreiszuleitung aus
dem Zählerschrank. In die Position ist folgende
Leistung einzurechnen: Stromkreiszuleitung vom
jeweiligen Mieterzähler aus dem Zählerschrank,
FI/LS-Schalter, Schalter a.P. FR, LED-Ovalleuchte,
Abzweigdose, Installationsrohr/-kanal,
Verbindungsleitungen, Klemmarbeiten., etc..

Zu kalkulieren ist eine Zuleitungslänge von 10m NYM-J
3x1,5 mm²  in KuPa-Rohr bzw. vorhandenem
Installationskanal/Kabelbühne, etc.

Die erforderliche Neuinstallation ist mit dem Bauleiter
des AG abzustimmen.
Menge: 6,000 Stck

**02.05.0030 Brennstelle Kellerbeleuchtung**
Die Beleuchtung der Kellergänge und Nebenräume ist neu
zu installieren.

Zu kalkulieren sind:
3x Ausschaltung
1x Wechselschaltung
6x LED-Langfeldleuchte lt. Produktbeschreibung

In die Brennstelle ist folgende Leistung einzurechnen:
Stromkreiszuleitung, Verbindungsleitungen,
FI/LS-Schalter,Schalter und Leuchten in beschriebener
Anzahl, Abzweigdosen, Installationsrohr/-kanal,
Klemmarbeiten, etc..
Menge: 1,000 Stck

**02.05.0040 Brennstelle Dachbodenbeleuchtung**
Die Beleuchtung des Dachbodens ist neu zu installieren.

Zu kalkulieren sind:
2x Ausschaltung
2x LED-Langfeldleuchte lt. Produktbeschreibung

In die Brennstelle ist folgende Leistung einzurechnen:
Stromkreiszuleitung, Verbindungsleitungen,
FI/LS-Schalter,Schalter und Leuchten in beschriebener
Anzahl, Abzweigdosen, Installationsrohr/-kanal,
Klemmarbeiten, etc..
Menge: 1,000 Stck

**02.05.0050 Brennstelle Außenleuchte Haustüre**
An der Haustüre ist eine Außenleuchte mit integriertem
Dämmerungsschalter zu installieren.
Die Brennstelle versteht sich einschl. Leitungs- und
Installationsmaterial, sowie Klemmarbeiten.

Die Außenleuchte ist nicht Bestandteil der Position und
wird gesondert vergütet.
Menge: 1,000 Stck

**02.05.0060 Brennstelle Außenleuchte Kellerabgang**
Am Kellerabgang ist eine Außenleuchte in
Kontrollausschaltung zu installieren.
Die Brennstelle versteht sich einschl.
Kontrollschalter,  Leitungs- und Installationsmaterial,
sowie Klemmarbeiten.

Die Außenleuchte ist nicht Bestandteil der Position und
wird gesondert vergütet.
Menge: 1,000 Stck

**02.05.0070 Außenleuchte Haustüre mit Dämmerungsschalter**
Hausnummernleuchte lt Produktbeschreibung
liefen und montieren
Menge: 1,000 Stck

**02.05.0080 Außenleuchte Kellerabgang**
Außenleuchte Kellerabgang lt Produktbeschreibung
liefen und montieren
Menge: 1,000 Stck

**02.05.0090 Brennstelle Videosprechanlage**
Brennstelle Videosprechanlage für 6 Teilnehmer inkl.
aller benötigten Komponenten wie Kamera, Netzgerät,
ggf. Signalverstärker, etc. sowie aller notwendigen
Klemm- und Programmierarbeiten liefern und montieren
Menge: 1,000 Stck

**02.05.0100 Brennstelle Sprechanlagenleitung**
Für die Sprechanlage ist ein neues Leitungsnetz in
J-Y(St)Y 4x2x0,6 zu installieren.

In die Position ist das kompl. Leitungsnetz einschl.
Kleinschlitze, Durchbrüche, Unterputzdosen inkl.
Stemmarbeiten und Schuttentsorgung, 6 Stck.
Etagenruftaster inkl. Rahmen, Wippe mit
Beschriftungsfeld sowie alle nötigen Leitungs- und
Installationsmaterialien einzukalkulieren
Menge: 1,000 Stck

**02.05.0110 Brennstelle Treppenhausbeleuchtung**
Die Treppenhausbeleuchtung ist neu zu installieren. In
die Position ist das kompl. Leitungsnetz einschl.
Leitungsschlitzen, sowie das benötigte Leitungs- und
Insatallationsmaterial einzukalkulieren.
Vorzusehen sind 5 Leuchenauslässe in Dauerspannung zur
späteren Montage von Sensorleuchten

Die Treppenhausleuchten sind nicht Bestandteil der
Position und wird gesondert vergütet.
Menge: 1,000 Stck

**02.05.0120 Treppenhausleuchte**
Treppenhausleuchte lt. Produktbeschreibung
liefern und montieren
Menge: 7,000 Stck

**02.05.0130 Brennstelle Potentialausgleich überarbeiten**
Der Potentialausgleich ist zu kontrollieren und ggf. zu
überarbeiten. Die Position versteht sich einschl.
Lieferung u. Montage aller erforderlichen Materialien
(Banderdungsschellen, Leitungs- und
Installationsmaterial, etc.)
Menge: 1,000 Stck

**02.05.0140 Brennstelle Balkonleuchte / -steckdose**
Auf den Balkonen sind Leuchten und Steckdosen zu
montieren. Die Installation der Leuchte erfolgt in
Ausschaltung. Schalter und Steckdose sind unter Putz in
Kombination außen im Bereich der Balkontüre zu
installieren. Die Zuleitung wird aus dem Zählerschrank
vom jeweiligen Mieterzähler vor beginn der Dämmarbeiten
über die Fassade installiert. Zur späteren Montage der
Leuchten und Schalter nach den Dämm- und Malerarbeiten
ist ein Geräteträger zu montieren
In die Brennstelle ist folgende Leistung einzurechnen:
Stromkreiszuleitung, Verbindungsleitungen,
FI/LS-Schalter, Schalter und Steckdose IP44, Klemm- und
Anschlussarbeiten, Klein- und Installationsmaterial,
etc.

Die Balkonleuchte ist nicht Bestandteil der Position
und wird gesondert vergütet.
Menge: 6,000 Stck

**02.05.0150 Balkonleuchte**
Balkonleuchte lt. Produktbeschreibung
liefen und montieren
Menge: 6,000 Stck

USt %: 19,00
